# AUSSCHREIBEN.DE
Leistungsbeschreibung (GAEB 90, DA81)
Währung: _

## AUSSCHREIBEN.DE - Triflex
Datum: 20.04.23

### Titel 01 Triflex BWS - Abdichtungssystem unter Fr

*Hinweis*
Triflex BWS
Abdichtungssystem unter Fremdbelag mit Triflex ProTerra

Bauvorhaben: '...'
Architekt/Bauherr: '...'

Vorbemerkungen:

Die Verarbeitung erfolgt mit Produkten der Firma
Triflex GmbH & Co. KG, Minden.

Die Einhaltung aller gültigen Richtlinien wird für die
jeweils empfohlenen Systemaufbauten mit Triflex-
Produkten berücksichtigt bzw. vorausgesetzt.

Die Abdichtungen innerhalb des Systemaufbaus mit
Triflex ProDetail (Anschlüsse, Details) sowie Triflex
ProTerra (Fläche) sind durch europäisch technische
Bewertungen (ETA), ausgestellt durch das Deutsche
Institut für Bautechnik (DIBt), abgesichert und
erfüllen die Anforderungen der Bauproduktenverordnung
der EU (CE-Kennzeichnung) nach ETAG Nr. 005 in der
jeweils höchsten Nutzungskategorie.
Allgemeine bauaufsichtliche Prüfzeugnisse (PG-FLK)
weisen die Verwendbarkeit der Abdichtungen innerhalb
des Systemaufbaus als Bauwerksabdichtung auf bis zu 90°
geneigten Flächen im Verbund mit Fliesen und
Plattenbelägen gemäß MVV TB C 3.28 nach.

Der Auftragnehmer hat vor Auftragserteilung
nachzuweisen, dass er für die Verarbeitung von Triflex-
Produkten geschult wurde. Andernfalls ist die
Einweisung durch einen Schulungsmeister am Objekt
sicherzustellen.

Die in der Ausarbeitung enthaltenen Massen sind auf der
Baustelle zu überprüfen.

Die Abrechnung erfolgt nach gemeinsamem Aufmaß des
Auftragnehmers mit dem Auftraggeber.

Die Abdichtung ist so auszuführen, dass bei
Arbeitsunterbrechung ein Eindringen von
Niederschlagswasser in den Systemaufbau verhindert
wird.

Für die Schuttbeseitigung sind die Abfuhr- und
Deponiekosten in die Einzelpreise einzukalkulieren bzw.
gesondert auszuweisen.

Bedenken gegen die Vorleistungen anderer Unternehmer
sind dem Auftraggeber unverzüglich, möglichst schon vor
Beginn der Arbeiten, schriftlich mitzuteilen.

Dem Bieter wird empfohlen, vor Angebotsabgabe das
Objekt zu besichtigen.

Falls bei den Ausführungsarbeiten Änderungen oder
Sonderarbeiten erforderlich werden, die nicht erfasst
sind, sind diese im einzelnen vor Ausführung anzuzeigen
und anschließend gesondert zu verrechnen.

Die Arbeiten verstehen sich, wenn nicht ausdrücklich
anders beschrieben, als fix und fertige Leistung,
einschließlich Lieferung aller erforderlichen
Materialien und Nebenleistungen.

Als Vertragsbestandteile gelten:
· Leistungsverzeichnis
· Systembeschreibung und Produktinformationen des
Herstellers
· DIN 18202 - Toleranzen im Hochbau
· DIN 18531 - Abdichtung von Dächern, Balkonen, Loggien
und Laubengängen
· Regeln für Abdichtungen (Flachdachrichtlinie) -
Zentralverband des Deutschen Dachdeckerhandwerks
· Baupolizeiliche Bestimmungen
· Unfallverhütungsvorschriften
· VOB Teil B
in den jeweils zum Zeitpunkt des Vertragsabschlusses
gültigen Fassungen.

Der Systemaufbau ist vom sachkundigen Planer nach
objektspezifischen Anforderungen anzupassen.
Detaillierte Ausschreibungstexte sind vom Planer
eigenverantwortlich zu erstellen. Mit der Übermittlung
dieses Leistungsverzeichnis-Entwurfs ist keine konkrete
Projektberatung verbunden. Die Textausarbeitung ist
eine unverbindliche Serviceleistung von Triflex.
Rechtsansprüche aus dieser Leistung sind
ausgeschlossen.

Stand: 04/2023

*Hinweis*
Das System Triflex BWS ist eine Balkonabdichtung unter
losem oder festem Fremdbelag mit einer Abdichtung nach
DIN 18531 zur Abdichtung von Dachterrassen, Balkonen,
Loggien und Laubengängen. Das Abdichtungssystem auf
PMMA-Harzbasis besteht aus einer Grundierung, einer
vliesarmierten Detail- und Flächenabdichtung sowie
einer Schutzschicht mit einem anschließenden
Fremdbelag, der sowohl fest als auch lose verlegt
werden kann.

System- und Produkteigenschaften:
· Vollflächig vliesarmiertes Abdichtungssystem
durchgehend auf Polymethylmethacrylatharzbasis (PMMA)
· Mechanisch belastbar
· Hydrolysebeständig
· Nahtlos
· Kalt applizierbar
· Schnell reaktiv
· Lösemittelfrei
· Elastisch
· Dampfdurchlässig
· Vollflächig haftend auf den verschiedensten
Untergründen
· Wurzel- und rhizomfest nach FLL-Verfahren
· Verarbeitungsbedingungen gemäß System- und
Produktbeschreibungen des Herstellers (z. B. -
Anwendungstemperatur mind. 0 °C, Untergrundfeuchtigkeit
max. 6 Gew.-%, Oberflächentemperatur mind. 3 °C über
dem Taupunkt)
· Fugenüberspannend
· Dynamisch rissüberbrückend
· Rissüberbrückend bis 3,0 mm in Anlehnung an PG-FLK
· Witterungsbeständig (UV, IR usw.)
· Chemisch beständig
· Brandverhalten nach EN 13501-5: Klasse BROOF(t1),
BROOF(t2), BROOF(t3), BROOF(t4)
· Brandverhalten nach EN 13501-1: Klasse E
· Harte Bedachung im Sinne der deutschen
Landesbauordnungen
· Europäische technische Bewertung mit CE-Kennzeichnung
in den jeweils höchsten Nutzungskategorien (W3, M und
S, P1 bis P4, S1 bis S4, TL4, TH4)
· Entspricht der DIN 18531 und Flachdachrichtlinie

**01.0001 Baustelleneinrichtung**
Baustelle einrichten und nach Abschluss der Arbeiten
räumen. Vorhalten von Maschinen, Geräten, Werkzeugen
und sonstigen Betriebsmitteln, die zur Durchführung der
Arbeiten erforderlich sind.
Die Baustelle wird besenrein hinterlassen.
Einheit: psch
- Zuordnung: 391
- Zuordnung: 0

**01.0002 Hohllagen**
Vorhandene Oberflächen durch Abklopfen mit einem Hammer
auf Hohllagen untersuchen und entsprechende Stellen
markieren.
Einheit: psch
- Zuordnung: 397
- Zuordnung: 81

**01.0003 Feuchtegehalt**
Vorhandenen Betonuntergrund mit geeignetem Messwerkzeug
(z. B. CM-Gerät) auf Feuchtegehalt untersuchen und
protokollieren.
Einheit: psch
- Zuordnung: 397
- Zuordnung: 81

**01.0004 Ebenheit und Gefälle**
Prüfung des vorhandenen Untergrundes auf Ebenheit und
Gefälle.
Einheit: psch
- Zuordnung: 397
- Zuordnung: 81

**01.0005 Haftzugfestigkeit**
Vorhandenen Untergrund mit geeignetem Messwerkzeug (z.
B. Herion-Gerät) auf vorgegebene Haftzugfestigkeit
untersuchen und protokollieren.
Einheit: psch
- Zuordnung: 397
- Zuordnung: 81

*Hinweis*
Siehe Triflex BWS Systembeschreibung, Tabelle
Untergrundvorbehandlung.

**01.0006 Schleifen**
Vorbereitung des Untergrundes durch Schleifen mit
geeigneten Schleifgeräten inkl. Reinigung, Aufnahme,
Abtransport und ordnungsgemäßer Entsorgung von
anfallendem Bauschutt.
Einheit: m²
- Zuordnung: 352
- Zuordnung: 81

**01.0007 Fräsen**
Abtragen verunreinigter Oberflächen des Betons/Estrich
mittels geeigneter Fräse ca. 5 mm tief, um einen haft-
und tragfähigen Untergrund zu erhalten inkl. Aufnahme,
Abtransport und ordnungsgemäßer Entsorgung des
Fräsgutes.
Einheit: m²
- Zuordnung: 352
- Zuordnung: 81

*Hinweis*
Siehe Triflex BWS Systembeschreibung, Tabelle
Untergrundvorbehandlung.

**01.0008 Grundierung Asphalt**
Grundieren mit Triflex Cryl Primer 222.
Verbrauch: mind. 0,40 kg/m²
Ausführung nach den technischen Richtlinien des
Materialherstellers. Die Haftung zum Untergrund ist
immer objektbezogen zu prüfen.
Einheit: m²
- Zuordnung: 352
- Zuordnung: 81

**01.0009 Grundierung Beton / Holz**
Z. B. bei Beton, Estrich, Fliesen, Holz, Leichtbeton,
Putz/Mauerwerk.
Grundieren mit Triflex Cryl Primer 276.
Verbrauch: mind. 0,40 kg/m²
Ausführung nach den technischen Richtlinien des
Materialherstellers. Die Haftung zum Untergrund ist
immer objektbezogen zu prüfen.
Einheit: m²
- Zuordnung: 352
- Zuordnung: 81

**01.0010 Grundierung Wärmedämm-Verbundsystem**
Z. B. bei Wärmedämm-Verbundsystemen,
kunststoffmodifiziertem Mörtel.
Grundieren mit Triflex Pox R 100 inkl. Absandung im
Überschuss mit Quarzsand, Körnung 0,2-0,6 mm. Entfernen
des Überschusses nach Aushärtung.
Anschlusshöhe: '.........' cm
Verbrauch Triflex Pox R 100: mind. 0,30 kg/m²
Verbrauch Quarzsand 0,2-0,6 mm: mind. 2,00 kg/m²
Ausführung nach den technischen Richtlinien des
Materialherstellers. Die Haftung zum Untergrund ist
immer objektbezogen zu prüfen.
Einheit: m²
- Zuordnung: 352
- Zuordnung: 81

**01.0011 Grundierung Glas**
Grundieren mit Triflex Glas Primer inkl. vorheriger
Reinigung der Fläche mit Triflex Glas Reiniger.
Verbrauch Triflex Glas Reiniger: mind. 0,05 l/m²
Verbrauch Triflex Glas Primer: ca. 0,05 l/m²
Ausführung nach den technischen Richtlinien des
Materialherstellers. Die Haftung zum Untergrund ist
immer objektbezogen zu prüfen.
Einheit: m²
- Zuordnung: 352
- Zuordnung: 81

**01.0012 Grundierung Metall**
Z. B. bei Edelstahl, Stahl und Zink.
Grundieren mit Triflex Metal Primer inkl. vorheriger
Reinigung der Fläche mit Triflex Reiniger.
Verbrauch Triflex Reiniger: mind. 0,20 l/m²
Verbrauch Triflex Metal Primer: ca. 0,08 l/m²
Ausführung nach den technischen Richtlinien des
Materialherstellers. Die Haftung zum Untergrund ist
immer objektbezogen zu prüfen.
Einheit: m²
- Zuordnung: 352
- Zuordnung: 81

**01.0013 Gefälleherstellung mit Verbundestrich**
Erstellen eines ausreichenden Gefälles mit Triflex
CeFix Screed 631 (Mindestschichtdicke 20 mm) inkl.
Grundierung des mineralischen Untergrundes mit Triflex
CeFix Primer 795.
Dicke im Mittel: '.........' mm
Verbrauch Triflex CeFix Primer 795: mind. 0,30 kg/m²
Verbrauch Triflex CeFix Screed 631: ca. 2,20 kg/m² pro
mm Schichtdicke

Schnelle Aushärtezeiten:
Begehbar nach : ca. 1 Std. bei +20 °C
Schleifbar nach: ca. 2 Std. bei +20 °C
Mit PMMA überarbeitbar nach: 3 Std. bei +20 °C

Nach Aushärtung des Estrichs ist die Oberfläche mit
geeigneten Schleifgeräten zu schleifen inkl. Reinigung,
Aufnahme, Abtransport und ordnungsgemäßer Entsorgung
von anfallendem Bauschutt.
Grundieren mit Triflex Cryl Primer 276.
Verbrauch: mind. 0,40 kg/m2

Ausführung nach den technischen Richtlinien des
Materialherstellers.

Der Gefälleestrich Triflex CeFix Screed 631 besitzt
eine CE-Kennzeichnung nach DIN EN 13813 mit den
Kennwerten A1, CT-C40-F6.

Klassifizierung des Brandverhaltens Bfl-s1 nach DIN EN
13501-1.
Einheit: m²
- Zuordnung: 352
- Zuordnung: 25

**01.0014 Gefälleherstellung auf Trennlage (schwimmende Verlegung)**
Erstellen eines ausreichenden Gefälles mit Triflex
CeFix Screed 631 (Mindestschichtdicke 40 mm) inkl.
Trennlage und Estrichranddämmstreifen.
Dicke im Mittel: '.........' mm
Verbrauch Triflex CeFix Screed 631: ca. 2,20 kg/m² pro
mm Schichtdicke

Schnelle Aushärtezeiten:
Begehbar nach : ca. 1 Std. bei +20 °C
Schleifbar nach: ca. 2 Std. bei +20 °C
Mit PMMA überarbeitbar nach: 3 Std. bei +20 °C

Nach Aushärtung des Estrichs ist die Oberfläche mit
geeigneten Schleifgeräten zu schleifen inkl. Reinigung,
Aufnahme, Abtransport und ordnungsgemäßer Entsorgung
von anfallendem Bauschutt.
Grundieren mit Triflex Cryl Primer 276.
Verbrauch: mind. 0,40 kg/m²

Ausführung nach den technischen Richtlinien des
Materialherstellers.

Der Gefälleestrich Triflex CeFix Screed 631 besitzt
eine CE-Kennzeichnung nach DIN EN 13813 mit den
Kennwerten A1, CT-C40-F6.

Klassifizierung des Brandverhaltens Bfl-s1 nach DIN EN
13501-1.
Einheit: m²
- Zuordnung: 352
- Zuordnung: 25

**01.0015 Gefälleherstellung**
Erstellung eines ausreichenden Gefälles mit Triflex
Cryl Level 215+.
Dicke im Mittel: '.........' mm
Verbrauch: ca. 2,20 kg/m² pro mm Schichtdicke
Ausführung nach den technischen Richtlinien des
Materialherstellers.
Einheit: m²
- Zuordnung: 352
- Zuordnung: 25

**01.0016 Spachteln**
Z. B. bei Schwindrissen, kleinen Ausbrüchen und
Unebenheiten.
Spachteln und auffüllen mit Triflex Cryl Spachtel.
Verbrauch: ca. 1,40 kg/m² pro mm Schichtdicke
Ausführung nach den technischen Richtlinien des
Materialherstellers.
Einheit: m²
- Zuordnung: 352
- Zuordnung: 81

**01.0017 Egalisieren**
Z. B. bei großen Ausbrüchen.
Egalisieren und auffüllen mit Triflex Cryl RS 240.
Verbrauch: ca. 2,20 kg/m² pro mm Schichtdicke
Ausführung nach den technischen Richtlinien des
Materialherstellers.
Einheit: m²
- Zuordnung: 352
- Zuordnung: 81

**01.0018 Kratzspachtel, mineralischer Untergrund oder Asphalt**
Ausbesserung von Fehlstellen des vorhandenen
mineralischen Untergrundes oder Asphalt mit
Kratzspachtel auf Basis von Triflex ProFloor.
Triflex ProFloor Kratzspachtel aus 33 kg Triflex
ProFloor unter Zugabe von bis zu 10 kg Quarzsand (0,2-
0,6 mm), Farbton grau.
Mittlere Schichtdicke: '.........'
Verbrauch mind. 2,00 kg/m² pro mm Schichtdicke
Ausführung nach den techn. Richtlinien des
Materialherstellers.
Einheit: m²
- Zuordnung: 352
- Zuordnung: 81

*Hinweis*
Herstellung von Detailabdichtungen mit Triflex
ProDetail inkl. Triflex Spezialvlies.
Das Abdichtungssystem Triflex ProDetail besitzt eine
ETA-Bewertung (ETA Nr. 06/0269) mit CE-Kennzeichnung in
den jeweils höchsten Nutzungskategorien W3, M und S, P1
bis P4, S1 bis S4, TL4, TH4, BROOF(t1), BROOF(t2),
BROOF(t3), BROOF(t4).
· Brandverhalten: Klasse E nach DIN EN 13501-1
· Triflex ProDetail entspricht der DIN 18531 und der
Fachregel für Abdichtungen des ZVDH
(Flachdachrichtlinie)
· Besitzt ein allgemeines bauaufsichtliches Prüfzeugnis
(abP) nach PG-FLK gemäß VV TB, lfd. Nr. C 3.28
· Nachweis der Wurzelfestigkeit nach FLL-Verfahren und
Widerstand gegenüber Hagelschlag nach DIN EN 13583 für
harte und flexible Untergründe
· Statische Rissüberbrückung: 3 mm nach DIN EN 1062-7
· Dynamische Rissüberbrückung: 1 mm auf Grundlage der
Prüfungen zur ETA-Bewertung

**01.0019 Wandanschluss**
Abdichten des Wandanschlusses mit Triflex ProDetail
inkl. Triflex Spezialvlies.
Verbrauch Triflex ProDetail: mind. 3,00 kg/m²
Ausführung nach den technischen Richtlinien des
Materialherstellers.
(Siehe Triflex Systemzeichnung BWS-2202 bzw. BWS-2211)
Eigenschaften der Detailabdichtung Triflex ProDetail
siehe Pos. "ETA-Bewertung".
Einheit: m
- Zuordnung: 363
- Zuordnung: 21

**01.0020 Wandanschluss, Erhöhung Zwischenhaftung**
Für einen besseren Haftverbund zwischen der Triflex-
Abdichtung und dem späteren Wärmedämmverbundsystem.
Erstellung einer Nutzschicht auf der Abdichtung nach
Pos. "Wandanschluss" mit Triflex ProDetail inkl.
Absandung im Überschuss mit Quarzsand, Körnung 0,7-1,2
mm. Entfernen des Überschusses nach Aushärtung.
Triflex ProDetail, Verbrauch mind. 1,00 kg/m².
Quarzsand 0,7-1,2 mm, Verbrauch mind. 7,00 kg/m² im
Überschuss.
Ausführung nach den technischen Richtlinien des
Materialherstellers.
Einheit: m
- Zuordnung: 363
- Zuordnung: 21

**01.0021 Türschwelle**
Abdichten der Türschwelle mit Triflex ProDetail inkl.
Triflex Spezialvlies.
Verbrauch Triflex ProDetail: mind. 3,00 kg/m²
Ausführung nach den technischen Richtlinien des
Materialherstellers.
(Siehe Triflex Systemzeichnung BWS-2202 bzw. BWS-2211,
analog)
Eigenschaften der Detailabdichtung Triflex ProDetail
siehe Pos. "ETA-Bewertung".
Einheit: m
- Zuordnung: 363
- Zuordnung: 21

**01.0022 Gully**
Abdichten des Entwässerungseinlaufs mit Triflex
ProDetail inkl. Triflex Spezialvlies.
Verbrauch Triflex ProDetail: mind. 3,00 kg/m²
Ausführung nach den technischen Richtlinien des
Materialherstellers.
(Siehe Triflex Systemzeichnung BWS-2204 bzw. BWS-2213)
Eigenschaften der Detailabdichtung Triflex ProDetail
siehe Pos. "ETA-Bewertung".
Einheit: Stk
- Zuordnung: 363
- Zuordnung: 21

**01.0023 Rinne**
Abdichten des Rinneneinlaufs mit Triflex ProDetail
inkl. Triflex Spezialvlies.
Verbrauch Triflex ProDetail: mind. 3,00 kg/m²
Ausführung nach den technischen Richtlinien des
Materialherstellers.
(Siehe Triflex Systemzeichnung BWS-2204 bzw. BWS-2213,
analog)
Eigenschaften der Detailabdichtung Triflex ProDetail
siehe Pos. "ETA-Bewertung".
Einheit: m
- Zuordnung: 363
- Zuordnung: 21

**01.0024 Stützenanschluss**
Abdichten des Stützenanschlusses mit Triflex ProDetail
inkl. Triflex Spezialvlies.
Verbrauch Triflex ProDetail: mind. 3,00 kg/m²
Ausführung nach den technischen Richtlinien des
Materialherstellers.
(Siehe Triflex Systemzeichnung BWS-2203 bzw. BWS-2212)
Eigenschaften der Detailabdichtung Triflex ProDetail
siehe Pos. "ETA-Bewertung".
Einheit: Stk
- Zuordnung: 363
- Zuordnung: 21

**01.0025 Durchdringung**
Abdichten der Durchdringung mit Triflex ProDetail inkl.
Triflex Spezialvlies.
Verbrauch Triflex ProDetail: mind. 3,00 kg/m²
Ausführung nach den technischen Richtlinien des
Materialherstellers.
(Siehe Triflex Systemzeichnung BWS-2203 bzw. BWS-2212)
Eigenschaften der Detailabdichtung Triflex ProDetail
siehe Pos. "ETA-Bewertung".
Einheit: Stk
- Zuordnung: 363
- Zuordnung: 21

**01.0026 Stirnkante mit vorgehängter Rinne**
Abdichten der Stirnkante mit Triflex ProDetail inkl.
Triflex Spezialvlies.
Verbrauch Triflex ProDetail: mind. 3,00 kg/m²
Ausführung nach den technischen Richtlinien des
Materialherstellers.
(Siehe Triflex Systemzeichnung BWS-2205 bzw. BWS-2214)
Eigenschaften der Detailabdichtung Triflex ProDetail
siehe Pos. "ETA-Bewertung".
Einheit: m
- Zuordnung: 363
- Zuordnung: 21

**01.0027 Stirnkante mit Traufblech**
Abdichten der Stirnkante mit Triflex ProDetail inkl.
Triflex Spezialvlies.
Verbrauch Triflex ProDetail: mind. 3,00 kg/m²
Ausführung nach den technischen Richtlinien des
Materialherstellers.
(Siehe Triflex Systemzeichnung BWS-2205 bzw. BWS-2214,
analog)
Eigenschaften der Detailabdichtung Triflex ProDetail
siehe Pos. "ETA-Bewertung".
Einheit: m
- Zuordnung: 363
- Zuordnung: 21

**01.0028 Stirnkante mit Abschlussprofil**
Montage und Einkleben des Triflex Balkon
Abschlussprofils mit Triflex Cryl Spachtel.
Verbrauch Triflex Cryl Spachtel: ca. 1,40 kg/m² pro mm
Schichtdicke
Abdichten der Stirnkante mit Triflex ProDetail inkl.
Triflex Spezialvlies.
Verbrauch Triflex ProDetail: mind. 3,00 kg/m²
Ausführung nach den technischen Richtlinien des
Materialherstellers.
(Siehe Triflex Systemzeichnung BWS-2206 bzw. BWS-2215)
Eigenschaften der Detailabdichtung Triflex ProDetail
siehe Pos. "ETA-Bewertung".
Einheit: m
- Zuordnung: 363
- Zuordnung: 21

**01.0029 Stirnkante mit Abschlussprofil P 250**
Montage und Einkleben des Triflex Balkon
Abschlussprofils P 250 mit Triflex Cryl Spachtel.
Verbrauch Triflex Cryl Spachtel: ca. 1,40 kg/m² pro mm
Schichtdicke
Abdichten der Stirnkante mit Triflex ProDetail inkl.
Triflex Spezialvlies.
Verbrauch Triflex ProDetail: mind. 3,00 kg/m²
Ausführung nach den technischen Richtlinien des
Materialherstellers.
(Siehe Triflex Systemzeichnung BWS-2206 bzw. BWS-2215,
analog)
Eigenschaften der Detailabdichtung Triflex ProDetail
siehe Pos. "ETA-Bewertung".
Einheit: m
- Zuordnung: 363
- Zuordnung: 21

**01.0030 Wandanschluss über selbsttragendem Wärmedämmelement**
Z. B. Schöck Isokorb®.
Abdichten des Wandanschlusses inkl. des
Wärmedämmelements mit Triflex ProDetail inkl. Triflex
Spezialvlies.
Ausführung gemäß Detailzeichnung Plan Nr. '.........'
Verbrauch Triflex ProDetail: mind. 3,00 kg/m²
Wärmedämmelement, Marke / Typ: '.........'
Ausführung nach den technischen Richtlinien des
Materialherstellers.
Eigenschaften der Detailabdichtung Triflex ProDetail
siehe Pos. "ETA-Bewertung".
Einheit: m
- Zuordnung: 363
- Zuordnung: 21

**01.0031 Fenster**
Abdichten der Fenster mit Triflex ProDetail inkl.
Triflex Spezialvlies.
Verbrauch Triflex ProDetail: mind. 3,00 kg/m²
Ausführung nach den technischen Richtlinien des
Materialherstellers.
Eigenschaften der Detailabdichtung Triflex ProDetail
siehe Pos. "ETA-Bewertung".
Einheit: m
- Zuordnung: 363
- Zuordnung: 21

*Hinweis*
Herstellung von Fugenabdichtungen mit Triflex ProDetail
inkl. Triflex Spezialvlies.
Das Abdichtungssystem Triflex ProDetail besitzt eine
ETA-Bewertung (ETA Nr. 06/0269) mit CE-Kennzeichnung in
den jeweils höchsten Nutzungskategorien W3, M und S, P1
bis P4, S1 bis S4, TL4, TH4, BROOF(t1), BROOF(t2),
BROOF(t3), BROOF(t4).
· Brandverhalten: Klasse E nach DIN EN 13501-1
· Triflex ProDetail entspricht der DIN 18531 und der
Fachregel für Abdichtungen des ZVDH
(Flachdachrichtlinie)
· Besitzt ein allgemeines bauaufsichtliches Prüfzeugnis
(abP) nach PG-FLK gemäß VV TB, lfd. Nr. C 3.28
· Nachweis der Wurzelfestigkeit nach FLL-Verfahren und
Widerstand gegenüber Hagelschlag nach DIN EN 13583 für
harte und flexible Untergründe
· Statische Rissüberbrückung: 3 mm nach DIN EN 1062-7
· Dynamische Rissüberbrückung: 1 mm auf Grundlage der
Prüfungen zur ETA-Bewertung

**01.0032 Arbeitsfuge**
Abdichten der Arbeitsfuge mit Triflex ProDetail inkl.
Triflex Spezialvlies.
Verbrauch Triflex ProDetail: mind. 0,60 kg/m
Ausführung nach den technischen Richtlinien des
Materialherstellers.
(Siehe Triflex Systemzeichnung BWS-2207 bzw. BWS-2216)
Eigenschaften der Fugenabdichtung Triflex ProDetail
siehe Pos. "ETA-Bewertung".
Einheit: m
- Zuordnung: 363
- Zuordnung: 21

**01.0033 Bewegungsfuge Fläche**
Abdichten der Bewegungsfuge mit Triflex ProDetail inkl.
Triflex Spezialvlies.
Verbrauch Triflex ProDetail: mind. 1,20 kg/m
Ausführung nach den technischen Richtlinien des
Materialherstellers.
(Siehe Triflex Systemzeichnung BWS-2208 bzw. BWS-2217)
Eigenschaften der Fugenabdichtung Triflex ProDetail
siehe Pos. "ETA-Bewertung".
Einheit: m
- Zuordnung: 363
- Zuordnung: 21

**01.0034 Bewegungsfuge Wandanschluss**
Abdichten der Bewegungsfuge mit Triflex ProDetail inkl.
Triflex Spezialvlies.
Verbrauch Triflex ProDetail: mind. 1,20 kg/m
Ausführung nach den technischen Richtlinien des
Materialherstellers.
(Siehe Triflex Systemzeichnung BWS-2209 bzw. BWS-2218)
Eigenschaften der Fugenabdichtung Triflex ProDetail
siehe Pos. "ETA-Bewertung".
Einheit: m
- Zuordnung: 363
- Zuordnung: 21

*Hinweis*
Herstellung von Flächenabdichtungen mit Triflex
ProTerra inkl. Triflex Spezialvlies. Das
Abdichtungssystem Triflex ProTerra besitzt eine ETA-
Bewertung (ETA Nr. 04/0019) mit CE-Kennzeichnung in den
jeweils höchsten Nutzungskategorien W3, M und S, P1 bis
P4, S1 bis S4, TL4, TH4, BROOF(t1), BROOF(t2),
BROOF(t3), BROOF(t4).
· Brandverhalten: Klasse E nach DIN EN 13501-1
· Triflex ProTerra entspricht der DIN 18531 und der
Fachregel für Abdichtungen des ZVDH
(Flachdachrichtlinie)
· Besitzt ein allgemeines bauaufsichtliches Prüfzeugnis
(abP) nach PG-FLK gemäß VV TB, lfd. Nr. C 3.28
· Nachweis der Wurzelfestigkeit nach FLL-Verfahren und
Widerstand gegenüber Hagelschlag nach DIN EN 13583 für
harte und flexible Untergründe
· Statische Rissüberbrückung: 3 mm nach DIN EN 1062-7
· Dynamische Rissüberbrückung: 1 mm auf Grundlage der
Prüfungen zur ETA-Bewertung

**01.0035 Flächenabdichtung**
Abdichten der Fläche mit Triflex ProTerra inkl. Triflex
Spezialvlies.
Verbrauch Triflex ProTerra: mind. 3,00 kg/m²
Ausführung nach den technischen Richtlinien des
Materialherstellers.
(Siehe Triflex Systemzeichnung BWS-2201 bzw. BWS-2210)

System- und Produkteigenschaften:
· Vollflächig vliesarmiertes Abdichtungssystem
durchgehend auf Polymethylmethacrylatharzbasis (PMMA)
· Mechanisch belastbar
· Hydrolysebeständig
· Nahtlos
· Kalt applizierbar
· Schnell reaktiv
· Lösemittelfrei
· Flexibel
· Dampfdurchlässig
· Vollflächig haftend auf den verschiedensten
Untergründen
· Wurzel- und rhizomfest nach FLL-Verfahren
· Verarbeitungsbedingungen gemäß System- und
Produktbeschreibungen des Herstellers (z. B.
Anwendungstemperatur mind. 0 °C, Untergrundfeuchtigkeit
max. 6 Gew.-%, Oberflächentemperatur mind. 3 °C über
dem Taupunkt)
· Fugenüberspannend
· Dynamisch rissüberbrückend
· Rissüberbrückend bis 3,0 mm in Anlehnung an PG-FLK
· Witterungsbeständig (UV, IR usw.)
· Alkalibeständig
· Chemisch beständig
· Brandverhalten nach EN 13501-5: Klasse BROOF(t1),
BROOF(t2), BROOF(t3), BROOF(t4)
· Brandverhalten nach EN 13501-1: Klasse E
· Europäische technische Bewertung mit CE-Kennzeichnung
in den jeweils höchsten Nutzungskategorien (W3, M und
S, P1 bis P4, S1 bis S4, TL4, TH4)
· Entspricht der DIN 18531 und Flachdachrichtlinie
Einheit: m²
- Zuordnung: 363
- Zuordnung: 21

**01.0036 Nutzschicht - Oberfläche "Fremdbelag lose"**
Beschichten der Fläche mit Triflex ProTerra.
Verbrauch: mind. 1,00 kg/m²
Ausführung nach den technischen Richtlinien des
Materialherstellers.
(Siehe Triflex Systemzeichnung BWS-2210)
Einheit: m²
- Zuordnung: 352
- Zuordnung: 21

**01.0037 Nutzschicht - Oberfläche "Fremdbelag fest"**
Beschichten der Fläche mit Triflex ProTerra.
inkl. Absandung im Überschuss mit Quarzsand 0,7-1,2 mm.
Der Überschuss wird nach Aushärtung der Nutzschicht
abgefegt bzw. abgesaugt.
Verbrauch Triflex ProTerra: mind. 1,00 kg/m²
Verbrauch Quarzsand, 0,7-1,2 mm: mind. 7,00 kg/m²
Ausführung nach den technischen Richtlinien des
Materialherstellers.
(Siehe Triflex Systemzeichnung BWS-2201)
Einheit: m²
- Zuordnung: 352
- Zuordnung: 21

**01.0038 Stundenlohnarbeit eines Vorarbeiters**
Stundenlohnarbeit eines Vorarbeiters für nicht
aufgeführte Arbeiten, jedoch zum Nachweis und nur auf
Anordnung der Bauleitung oder Bauherrn.
Einheit: h
- Zuordnung: 352
- Zuordnung: 91

**01.0039 Stundenlohnarbeit eines Facharbeiters**
Stundenlohnarbeit eines Facharbeiters für nicht
aufgeführte Arbeiten, jedoch zum Nachweis und nur auf
Anordnung der Bauleitung oder Bauherrn.
Einheit: h
- Zuordnung: 352
- Zuordnung: 91

**01.0040 Stundenlohnarbeit eines Helfers**
Stundenlohnarbeit eines Helfers für nicht aufgeführte
Arbeiten, jedoch zum Nachweis und nur auf Anordnung der
Bauleitung oder Bauherrn.
Einheit: h
- Zuordnung: 352
- Zuordnung: 91

**01.0041 Materialverbrauch auf Nachweis**
Materialverbrauch für unvorhersehbare, aber für die
Durchführung der Leistung notwendigen zusätzlichen
Arbeiten, die nicht im Leistungsverzeichnis erfasst
sind.
Die Abrechnung erfolgt nach Aufwand auf Einzelnachweis.
Einheit: kg
- Zuordnung: 352
- Zuordnung: 21

**01.0042 Entsorgung**
Entsorgung aller Abfälle und Sondermüllstoffe
entsprechend den derzeit gültigen Gesetzen und
Durchführungsverordnungen.
Einheit: psch
- Zuordnung: 396
- Zuordnung: 87
